# Außenanlagenarbeiten Parkplatzfläche
Angebotsaufforderung (GAEB DA 2000 1.2, DA83)
Projekt: 017607-1
Währung: EUR
Auftraggeber: Covivio Immobilien SE, c/o Covivio Immobilien GmbH, Essener Straße 66, 46047 Oberhausen
Erstellt mit: GAEB Toolbox V3.3 G90 R20230829, iTWO_64 V24.0.454, 07.07.2026

## Zusätzlicher Text
A) ALLGEMEINE VERTRAGSBEDINGUNGEN
====================================

A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

Diese "Allgemeinen Vertragsbedingungen" (A)
Die sich anschließenden "Allgemeinen technischen Vertragsbedingungen" (B)
Die sich anschließenden "Zusätzlichen technischen Vertragsbedingungen" (C)
Die "Zusätzlichen Vertragsbedingungen für die Ausführung von Bauleistungen Z-VOB/B"
Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

Koordination / Terminabsprache(n) mit dem(den) Mieter(n) / Kundenbetreuer(n) / Bauleiter(n)
Fahrt- und Transportkosten
Tarifliche Zulagen wie beispielsweise für Schmutz, Staub oder ekelerregende Arbeiten
Abdecken von Einrichtungsgegenständen zum Schutz vor Beschädigung und Verschmutzung
Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

## Zusätzlicher Text
B) ALLGEMEINE TECHNISCHE VERTRAGSBEDINGUNGEN
===============================================

B1) ALLGEMEINES

Für Lieferung, Herstellung und Ausführung gelten neben diesem Leistungsverzeichnis:

Die neuesten DIN-Vorschriften, VDE- und VDI-Richtlinien
Die Vorschriften der zuständigen Behörden (Bauaufsicht, Gewerbeaufsicht, Brandverhütung, TÜV, Berufsgenossenschaften und Versorgungsbetriebe, etc.)
Die Bestimmungen der Gerüstbauordnung
Die Festlegungen des jeweiligen Werkstoffherstellers. Die Werkstoffe müssen den geforderten Bedingungen der Leistungsbeschreibung entsprechen.

B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) ZUSÄTZLICHE TECHNISCHE VERTRAGSBEDINGUNGEN  ================================================

C1) ALLGEMEINES

Die nachfolgend beschriebenen Leistungen sind gemäß VOB/Teil C (neuste Fassung), Allgemeine technische Vertragsbedinungen für Bauleistungen (ATV) auszuführen. Sie beinhalten folgende Arbeiten:

Erdarbeiten nach DIN 18300
Landschaftsbauarbeiten nach DIN 18320
Vegetationstechnische Arbeiten nach DIN 18320
Kabelleitungstiefbauarbeiten nach DIN 18322
Entwässerungskanalarbeiten nach DIN 18306
Betonarbeiten nach DIN 18331
Stahlbauarbeiten nach DIN 18335
Pflasterdecken und Plattenbeläge, Einfassungen nach DIN 18318
Oberbauschichten ohne Bindemittel nach DIN 18315
Gräben für Abwasserleitungen und -kanäle nach DIN EN 1610
Baugruben und Gräben nach DIN 4124
Bodenarbeiten nach DIN 18915
Pflanzen und Pflanzarbeiten nach DIN 18916
Rasen und Saatarbeiten nach DIN 18917
Gussasphaltarbeiten nach DIN 18354
Schutz von Bäumen, Pflanzenbeständen und Vegetationsflächen nach DIN 18920
Abbruch- und Rückbauarbeiten nach DIN 18459
Güteüberwachung von Baustoffen nach DIN 18200
Plattendruckversuche nach DIN 18134

C2) PROJEKTKURZBESCHREIBUNG

Energetische Komplettsanierung und Modernisierung der beiden Gebäude Vorderhaus und Quergebäude mit Einrüstung der Fassaden, Austausch der Fenster, Türen und Tore, Außendämmung der Fassaden, Ertüchtigung der Bestandsinstallation sowie Neugestaltung der beiden Außenflächen Zwischenhof und Garten, mit einer Gesamtfläche von knapp tausend Quadratmeter. Im Zwischenhof erfolgt die erstmalige Errichtung einer Fahrradüberdachungskonstruktion sowie Müllcontainereinhausung aus Stahl. Die großzüge Gartenfläche erhält einen befestigten Gemeinschaftsbereich mit hochwertigem Außenmöbiliar, neue Zuwegungen mit Beleuchtung sowie Mietergärten zur Nutzung durch die Hausgemeinschaft.

C3) OBJEKTKURZBESCHREIBUNG

Das Grundstück Berliner Straße 26 befindet sich im Ortsteil 13189 Berlin-Pankow, Zur Orientierung ist diesen Ausschreibungsunterlagen ein Lageplan (M 1:1000) beigefügt. Zufahrts-, Zuwegungs- und Materiallagermöglichkeiten sind vorhanden, können jedoch eingeschränkt sein. Zu erhaltende Sträucher, Hecken, Blumen- /Grünbeete dürfen nicht beschädigt werden. Erforderliche Abdeck- und Schutzarbeiten über die Dauer der Arbeiten sind Bestandteil der Gesamtleistung und in die Einheitspreise einzukalkulieren. Der Bieter hat sich über die örtlichen Gegebenheiten eigenverantwortlich zu informieren. Dieser Aufwand ist in die Einheitspreise einzukalkulieren und wird nicht gesondert vergütet.

C4) BAUSTELLENORDNUNG UND -BESETZUNG

Der Auftragnehmer hat dafür zu sorgen, dass während der gesamten Maßnahmendauer ein Mitarbeiter vor Ort ist, der der deutschen Sprache mächtig ist. Dieser Ansprechpartner muss täglich erreichbar sein. Vor Ausführungsbeginn hat der Auftragnehmer diesen namentlich zu benennen. Des Weiteren liegt es in der Verantwortung des Auftragnehmers, dass jeder seiner Angestellten ihren persönlichen Sozialversicherungsausweis täglich mit sich zu führen haben (Ausschluss illegaler Beschäftigung). Ebenso hat der Auftragnehmer dafür Sorge zu tragen, dass die Baustelle täglich mit ausreichendem Fachpersonal besetzt ist. Die Baustelle ist nach Beendigung der täglichen Arbeitszeit besenrein zu hinterlassen. Alle von den Arbeiten des Auftragnehmers herrührenden Verunreinigungen und anfallende Schuttmassen sind unverzüglich zu beseitigen und abzufahren. Sämtliche Personalkosten und Deponiegebühren zum Beseitigen von Verunreinigungen sind in die Einheitspreise einzurechnen.

C5) EIGENÜBERWACHUNG

Der Auftragnehmer ist verpflichtet eine Eigenüberwachung beim Einbau der einzubauenden Materialien durchzuführen. Die Ergebnisse der Eigenüberwachung sind zu dokumentieren. Die Protokolle sind der Bauherrschaft unaufgefordert zu übemitteln. Die Güte des gelieferten Betons und Baustahls ist mittels Lieferscheinen und bauaufsichtlichen Prüfzeugnissen nachzuweisen. Die Arbeitsvorgehensweisen sind zwingend mit der Bauleitung abzustimmen. ln der Nähe von zu erhaltenden Bäumen, Pflanzenbeständen und Vegetationsflächen müssen die Arbeiten mit der gebotenen Sorgfalt ausgeführt werden.

C6) ENTSORGUNG UND LAGERUNG BODENAUSHUB UND ERDMASSEN

Das abgefahrene Material ist gemäß der gesetzlich vorgeschriebenen Deponieklasse zu entsorgen. Die entsprechenden Nachweise sind vom Auftragnehmer auf Verlangen des Auftraggebers lückenlos vorzulegen. Alle anfallenden Deponiegebühren beziehungsweise -kosten sind in die Einheitspreise einzukalkulieren. Die Abfuhr kontaminierten Materials ist nur mit Wiegekarte, Lkw-Kennzeichen oder Containernummer zulässig. Die Wiegekarte der annehmenden Stelle muss bei Abrechnung der Arbeiten vorgelegt werden. Chemische Unkrautbekämpfungsmittel sind nicht gestattet. Im Sinne des Baumschutzes ist das Lagern von Baustoffen im Wurzelbereich der geschützten Bäume unzulässig. Der fachgerechte Schutz der Bäume im Bereich der Arbeitsflächen der Baustelle liegt im Verantwortungsbereich des Auftragnehmers. Hierzu zählen ins besondere Wurzel-, Stamm- und Kronenschutz der Bäume, welche durch die Baumschutzsatzung geschützt sind. Bei Schäden an Bäumen, Pflanzenbeständen und  Vegetationsflächen ist, soweit der Auftragnehmer den Schaden zu vertreten hat, Schadenersatz zu leisten.

C7) ERDAUSHUB UND OBERBODENABTRAG

Vor Beginn der Arbeiten an der Außenanlage wird eine gemeinsame Begehung gemeinsam mit der Bauleitung des Auftraggebers vorgenommen. Dabei wird der Zustand der vorhandenen Oberflächen, Befestigungen und Einfassungen sowie der angrenzenden Bebauung gemeinsam festgestellt und dokumentiert. Da kein Höhenaufmaß des Geländes vorliegt, erstellt der Auftragnehmer im Rahmen seines Leistungsnachweises ein Erstaufmaß der Bestandsprofilierung zu seinen Lasten. Die Arbeitsausführung des Auftragnehmers beginnt erst nach Freigabe dieses Aufmaßes durch den Auftraggeber. Dieser Aufwand ist in die Einheitspreise der aufgeführten Positionen einzukalkulieren und wird nicht gesondert vergütet.

Nach Abtrag des Oberbodens und Herstellung des Erdplanums, hat der Bieter das gesamte Baufeld zu nivellieren und die Höhenkoten im Grundrissplan anzulegen. Bei sämtlichen Ausschachtungsarbeiten sind die oben aufgeführten Normvorschriften zu beachten und einzuhalten. Das Erdplanum ist nachhaltig vor Austrocknung, Vernässung und Frost zu schützen. Der Aushub für Fundamente, Kabel- und Leitungsgräben ist Bestandteil dieser Leistungsbeschreibung. Die Stellung des Schnurgerüstes wird nicht separat vergütet und ist in die Einheitspreise einzukalkulieren. Bei Fundamentschalungen wird die Fundamentbreite zuzüglich der Schalungsdicke in Ansatz gebracht. Der Einbau von Sauberkeitsschichten und Grobschotterlagen ist unmittelbar nach Aushub der Böden und gegebenenfalls vor Kopf vorzunehmen. Das Schotterplanum ist nach Beendigung der Erd- und Betonarbeiten herzustellen.

Besondere Vorschriften bei Bodenbearbeitungen gemäß LAGA-Liste: Fördern, Transportieren und Zwischenlagern entsprechend der gesetzlich vorgeschriebenen Entsorgungspfade; bei Zwischenlagerungen ist der gesondert gelagerter Aushub regengeschützt abzuplanen, die Planen sind lage- und windsogsicher zu fixieren.

Der vorhandene Oberboden hat eine durchschnittliche Mächtigkeit von etwa 0,2 bis 0,4 m. Für das Lösen von Bodenmassen ist das Fördergerät den Bodenbeschaffenheiten und der Witterung angepasst beizustellen, in jeweiliger Absprache mit der örtlichen Bauleitung. Für das Herstellen der Rohrleitungsgräben gelten DIN 18305, DIN 4033 sowie DIN 4124. Die maximal zulässige Abweichung von der Sollhöhe beträgt bei vegetationstechnischen Arbeiten plusminus fünf Zentimeter und bei Wege- und Pflasterflächen plusminus zwei Zentimeter.

C8) KABELGRÄBEN UND -LEITUNGEN

Im Zuge der Neugestaltung der Außenanlage, müssen im Unterflurbereich Elektrokabelleitungen und Entwässerungskanalrohre neu verlegt werden. Die Lieferung und der Einbau der Elektrokabel erfolgt bauseits durch den Elektrofachbetrieb. Die Verlegung erfolgt ohne Schutzrohr.  Die Mindestbreite für Kabelgräben beträgt 30 cm. Gräben für mehrzügige Anlagen müssen einen betretbaren Arbeitsraum aufweisen. Freigelegte Leitungen, Muffen, Schutzrohre und dergleichen sind zu sichern. Graben- und Baugrubensohlen dürfen nicht aufgelockert werden. Vor dem Einbau von Kabeln, Kabelschutzrohren, Kabelkanälen und dergleichen ist die Gründungssohle auf Eignung zu prüfen. Werden ungeeignete Verhältnisse angetroffen, ist dies dem Auftraggeber mitzuteilen.

Eine zum Schutz der Gründungssohle zu belassende Schutzschicht darf erst unmittelbar vor dem Herstellen von Unterbetonschichten, Fundamenten oder dem Legen von Leitungen entfernt werden. Bei aufgelockertem Boden muss entweder die ursprüngliche Lagerungsdichte durch Verdichten oder die ursprüngliche Tragfähigkeit durch geeignete Maßnahmen wiederhergestellt werden.

Vor dem Hinterfüllen oder Überschütten sind Fremdkörper, die Schäden verursachen können, zu entfernen. Dabei ist zu beachten:

Beidseitig der Leitungszone ist gleichzeitig bis zu einer Höhe von 15 cm über dem Leitungsscheitel verdichtungsfähiger Boden lagenweise einzubauen und von Hand zu verdichten.
Es darf erst ab 30 cm über dem Scheitel der Leitung maschinell verdichtet werden.
Bei Kabeln sind Gesteinskörnungen 0/2 mm zu verwenden, bei Kabelschutzrohren bis 0/8 mm.
Es ist darauf zu achten, dass die Erdkabel stets sie in ihrer Lage verbleiben.
Es darf erst mit dem Verfüllen begonnen werden, wenn alle Verbindungen und Auflager durch Erddruck und andere beim Verfüllen auftretende Kräfte belastet werden können.
Stoffe, die Leitungen schädigen können, beispielsweise Schlacke oder steinige Böden, dürfen im Grabenraum zwischen der Grabensohle und einer Höhe von 30 cm über dem Scheitel der Leitung nicht verwendet werden.

C9) ENTWÄSSERUNGSGRÄBEN UND -ROHRE

Alle beschriebenen Rohre, Formstücke und Zubehörteile müssen den jeweils gültigen Normvorschriften entsprechen und mit Prüf- und Gütezeichen eines Prüfinstituts versehen sein. In die Einheitspreise einzukalkulieren sind, sofern nicht anders beschrieben:

Lieferung zur Baustelle inklusive aller Dichtungsmittel
Abladen vom Lieferfahrzeug
Baustellentransport einschließlich erforderlicher Zwischenlagerung
Erforderliches Schneiden
Lieferung aller erforderliche Hilfsbaustoffe
Vorhaltung aller notwendigen Geräte und Gerüste
Erforderliche Nebenarbeiten

Höhen- und fluchtgerechtes Verlegen gemäß DIN EN 161 und den ZTVE. Zulässige Maximalabweichung vom planmäßigen Gefälle und horizontaler Lage 0,1 %. Für das Abladen und den Transport auf der Baustelle ist geeignetes Hebegerät mit Feinhub zu verwenden. Ruckartiges Anheben und Aufsetzen ist zu vermeiden. Die Rohre sind einzeln zu transportieren. Abrollen von den Fahrzeugen und Schleifen über dem Boden sind unzulässig. Die Unfallverhütungsvorschriften sind stets zu beachten. Die Leitungen sind im Sandbett einschließlich 10 cm dicker Rohrummantelung zu verlegen. Verwendung von stein- und lehmfreiem Sand.

Für die Bestimmung des Grabenaushubs werden folgende Breiten festgelegt:

Rohrdurchmesser DN 100 = Grabenbreite 60 cm
Rohrdurchmesser DN 125 = Grabenbreite 70 cm
Rohrdurchmesser DN 150 = Grabenbreite 80 cm

C10) GARTEN- UND LANDSCHAFTSBAUARBEITEN

Bei Schnitt oder Rodung anfallendes Material ist zu transportieren, auf geeignetes Fahrzeug zu laden und fachgerecht einer stofflichen Verwertung zuzuführen. Anfallender Grünschnitt kann auch vor Ort gehäckselt werden. Das  Einbringen und Verteilen von Häckselgut in der Anlage ist nur mit Zustimmung des Bauleiters gestattet und wird nicht gesondert vergütet. Sollten bei der Entfernung von Wurzeln oder Stubben Löcher entstehen, sind diese wieder artgleich mit Oberboden aufzufüllen und zu verdichten. Der in den Leistungspositionen angegebene Stammdurchmesser ist auf einem Meter über der Geländeoberkante gemessen. Schnittmaßnahmen an Bäumen sind nach dem aktuellen Stand der Technik durchzuführen. Schnittstellen größer als 20 cm sind mit Wundverschlussmitteln zu behandeln. Ausgenommen sind Baumarten mit hohem Saftfluss und wenn der Schnitt während der Vegetationsperiode durchgeführt wird. Die Einsatzstellen sind sauber zu hinterlassen. Verdichtungen oder Zerstörungen wie beispielsweise Fahrspuren sind zu beseitigen. Dieser Aufwand ist in die Einheitspreise der aufgeführten Positionen einzukalkulieren und wird nicht gesondert vergütet.

C11) STAHLBAUARBEITEN

Stahlprofile sind in der Güte S355JR, Werkstoffnummer 1.0045 nach DIN EN 10025-2 einzusetzten.
Für alle Verschraubungen gilt. wenn nicht anders angegeben:

Sechskantschraube nach DIN 7990 Mindestfestigkeitsklasse 4.6 nach DIN EN ISO 898-1
Muttern nach DIN EN ISO 4034, Mindestfestigkeitsklasse 5 nach DIN EN 20898-2
Scheiben nach DIN 7989-1 und DIN 7989-2, Mindesthärteklasse 100

Stirnbleche biegesteifer Verbindungen nach DASt-Richtlinie und Ultraschallprüfung nach Erfordernisssen.
Nicht angegebene Schweißnähte sind nach DIN 18800 auszuführen.

C12) LEISTUNGSABRECHNUNG

Die beschriebenen Positionen beinhalten die erforderlichen Arbeiten zur ordnungsgemäßen Herstellung der Leistung, einschließlich der Lieferung aller hierfür notwendigen Materialien. Für den Materialtransport bis zum Einsatzort ist der Bieter selbst verantwortlich. Der Auftragnehmer hat seine Leistungen prüfbar abzurechnen. Die zum Nachweis von Art und Umfang der Leistungen erforderlichen Mengenberechnungen sind so anzufertigen, dass alle eingebauten Materialien nachzuprüfen sind. Der Rechnung sind aussagekräftige Zeichnungen beizufügen. Die Abrechnung der Entwässerungsleitungen und -rohre erfolgt nach Einbau. Gemessen wird die gesamte Haltungslänge. Formstücke werden übermessen und als Zulage nach Stück berechnet. Die Abrechnung der Stahlbauarbeiten erfolgt nach der Masse der gefertigten und fix und fertig montierten Stahlbauteile nach Gewicht und Bauteillängen auf Grundlage der geprüften Werkstatt- und Montagezeichnungen.

Das Aufmaß erfolgt nach festem Boden anhand vom Auftragnehmer zu erstellender Aufmaßzeichnungen. Die Wiederverfüllung darf erst nach der Freigabe der Aufmaßzeichnungen durch den Auftraggeber erfolgen, da sonst bei Vergütungsstreitigkeiten kein Anspruch des Auftragnehmers auf Vergütung streitiger Mengen besteht.

Der Erdaushub für Gräben und Fundamente wird mit senkrechten Wänden, also ohne Arbeitsraum auch dann abgerechnet, wenn die Gräben nicht verbaut werden. Das Aufmaß der ausgehobenen Bodenmassen erfolgt im gewachsenen Zustand.

## 01 Außenanlagenarbeiten
Datum: 07.07.2026

### Bereich 01 Außenanlagenarbeiten

#### Abschnitt 01.01 Baustelleneinrichtung

**01.01.0010 An- und Abfahrt, liefern von Material und Werkzeuge**
Menge: 1,000 psch

#### Abschnitt 01.02 Rückbauarbeiten

**01.02.0010 Rückbau und Entsorgung Betonringe**
Vorhandene Betonringe, Durchmesser ca. 80cm -
100 cm aufnehmen und auf geeignetes Fahrzeug oder in einen Container laden und einschließlich Transport und Entsorgungskosten fachgerecht entsorgen
Menge: 18,000 Stk

**01.02.0020 Rückbau und Entsorgung Stellplatzbeschilderungen**
Vorhandene Parkplatzbeschilderung bestehend aus Schildern einschließlich Pfosten, Fundamenten bzw., Erdankern vollständig ausbauen. Schilder, Befestigungsmaterialien, Pfosten sowie Fundamente fachgerecht aufnehmen, abtransportieren und entsprechend den geltenden Vorschriften entsorgen.
Menge: 29,000 Stk

**01.02.0030 Rückbau und Entsorgung Bestandsfahrradständer**
Vorhandene Einstellbügel, ohne befestigung zumUntergrund aufnehmen, aufnehmen und auf geeignetes Fahrzeug oder in einen Container laden und einschließlich Transport- und Entsorgungskosten fachgerecht entsorgen.
Menge: 8,000 Stk

**01.02.0040 Rückbau und Entsorgung Abfallbehälter**
Vorhandene Abfallbehälter einschließlich Ständer rückbauen, aufnehmen und auf geeignetes Fahrzeug oder in einen Container laden und einschließlich Transport- und Entsorgungskosten fachgerecht entsorgen.
Menge: 1,000 Stk

#### Abschnitt 01.03 Pflaster- und Plattenarbeiten

**01.03.0010 Pflasterfläche wieder ausgleichen Rollstuhlfahrerparkplatz**
Vorhandene Betonpflasterfläche mit Setzungen im Bereich des Behindertenparkplatzes aufnehmen, Unterbau und Bettung nacharbeiten, Pflastersteine wieder einbauen und höhengerecht an den Bestand anschließen.
Einschließlich aller Erd-, Anpassungs-.Verdichtungs- und Fugenarbeiten
Menge: 15,000 m2

#### Abschnitt 01.04 Erd- und Landschaftsbauarbeiten

**01.04.0010 Pflanzfläche fräsen und Boden begradigen**
Vorhandene Grünfläche von Aufwuchs befreien, Boden fräsen und profilgerecht begradigen. Vorhandene Vegetationsfläche mit Gras-,Unkraut- und Wurzelbewuchs maschinell bearbeiten
Menge: 347,000 m2

**01.04.0020 Blumenwiese herstellen Grobplanum,Feinplanum und verteilen von Saatmischung**
Menge: 347,000 m2

#### Abschnitt 01.05 Rodungsarbeiten

**01.05.0010 Rodung Wurzelstock bis 80 cm inkl. Fräsarbeiten**
Wurzelstock von Laub- und Nadelbaum, Stammdurchmesser ca. 60 bis 80 cm vollständig roden, Schnittmaterial laden und einschließlich Transport- und Entsorgungskosten fachgerecht
entsorgen.
Menge: 18,000 Stk

#### Abschnitt 01.06 Beschichtungsarbeiten & Reinigungsarbeiten

**01.06.0010 Lamenreinigung Mastleuchten Höhe bis ca. 7,0 m**
Reinigung der Vorhandenen Leuchtenkuppeln (Glasabdeckungen) zur Entfernung von Verschmutzungen, Ablagerungen und Umwelteinflüssen.
Ziel ist die Wiederherstellung der Lichtdurchlässigkeit. Ausführung schonend und materialgerecht ohne
Beschädigung der Bauteile.
Menge: 13,000 Stk

**01.06.0020 Überholungsbeschichtung Mastschaft**
Überarbeitung und Beschichtung der Vorhandenen Laternenmasten (ca. 7,0 m Höhe). Vorbereitung der Oberflächen durch Anschleifen sowie Entfernen loser und nicht tragfähiger Altbeschichtungen. Anschließend Aufbringen eines geeigneten Korrosionsschutzsystems sowie zweifacher Beschichtungsauftrag (Lackierung) in bestehender Farbgebung. Einschließlich aller erforderlichen Nebenleistungen wie Abdecken, Schutzmaßnahmen und fachgerechte Ausführung. Farbton Antrahzit
Menge: 13,000 Stk

#### Abschnitt 01.07 Außenmöbel

**01.07.0010 Lieferung und Versetzen von Naturstein-Findlingen**
Lieferung und Versetzen von Naturstein-Findlingen
zur Absperrung. Lieferung und fachgerechtes Versetzen von Naturstein-
Findlingen zur Absperrung eines Zufahrts- bzw.
Parkflächenbereichs im Bereich eines Vorhandenen
Schotterparkplatzes.
Die Anordnung erfolgt entlang der vorgesehenen Abgrenzung des Parkplatzbereichs auf einer Länge von
ca. 40 m. Die genaue Lage und Führung der Absperrung wird vor Ort in Abstimmung mit dem
Auftraggeber festgelegt.
Die Findlinge sind in geeigneter Größe und Form zuliefern (ca. 60–80 cm Kantenlänge,) und in
gleichmäßigen Abständen zu versetzen, sodass eine wirksame und dauerhafte Absperrfunktion
gewährleistet ist.
Das Versetzen erfolgt standsicher auf Vorhandenem
Untergrund (Schotterfläche), einschließlich Transport
zur Einbaustelle, Positionierung mittels geeigneter
Geräte sowie Ausrichtung der Steine
Menge: 13,000 Stk

**01.07.0020 Abfallbehälter**
Abfallbehälter liefern, einbetonieren und betriebsfertig montieren.

Leistungsumfang:
– Lieferung von Abfallbehältern für den Außenbereich
– Material: z. B. Stahl / Metall, witterungsbeständig
– Oberfläche: z. B. pulverbeschichtet
– Ausführung mit Innenbehälter
– Montage gemäß Herstellerangaben
– Standsichere Befestigung (z. B. aufgedübelt oder einbetoniert)
– Saubere Montage und Ausrichtung

Typ Kingston oder gleichwertig.
Menge: 1,000 Stk

**01.07.0030 Demontage, Versetzen und Wiedereinbau Schrankenanlage**
Versetzen der Schranke an einen neuen Standort
gemäß örtlicher Vorgabe.
Anpassung der Schrankenanlage (z. B. Kürzen des Schrankenarms) entsprechend der neuen
Einbausituation.
Herstellung eines neuen Fundaments einschließlich Lieferung und Einbau der erforderlichen
Befestigungselemente sowie Einbetonieren der Schrankenanlage.
Lieferung und Montage einer zusätzlichen Halterung
(Auflagebock) zur sicheren Aufnahme des Schrankenarms im geöffneten bzw. geschlossenen
Zustand.
Einschließlich aller Nebenarbeiten, Ausrichtung und funktionsgerechter Wiedermontage
Menge: 1,000 psch

**01.07.0040 Parkplatzbeschilderung liefern und einbauen**
Befestigung: zum Einschlagen
- Gesamtlänge: 750 mm
- Bohrloch Ø: 10 mm
- Breite: 520 mm
- Höhe: 110 mm
- Lochabstand senkrecht: 84 mm
- Lochabstand waagerecht: 494 mm
- Pfosten Material: Stahl, verzinkt
Menge: 99,000 Stk

USt %: 19,00
